# Ausschreibung Rahmenvertrag Videosystem 2026_v2
Angebotsaufforderung (GAEB DA XML 3.3, DA83)
Projekt: 2026-...
Währung: EUR
Erstellt mit: GXML Toolbox V3.3 R20220330, ORCA AVA 27 27.00.00, 08.06.2026

## Allgemeines
Bei diesem Leistungsverzeichnis handelt es sich um Maßnahmen im Rahmen eines Jahresvertrages für die Lieferung von Ersatzteilen, Videohardware und Software-Produkten in Parkhäusern im gesamten Gebiet der Stadt Bremen.

Die Laufzeit des Vertrages beträgt zwei Jahre, vom 15.07.2026 bis zum 14.07.2028, mit der Option auf Verlängerung um zwei weitere Jahre für den Auftraggeber. Diese Option erfolgt mit schriftlicher Erklärung des AG und kann ein Mal angewendet werden.

Der Auftragnehmer muss mindestens zwei in der Region Bremen / Niedersachsen / Hamburg ortsansässig und auf die Anlagentypen der BREPARK vom Hersteller geschulte Systemtechniker und einen Jahresumsatz von mindestens 250.000,00 Euro/netto für die letzten 3 abgeschlossenen Geschäftsjahre nachweisen.

## Einleitung
Die BREPARK GmbH unterhält im Stadtgebiet Bremen 9 eigene Parkhäuser mit zum Teil direkt angeschlossenen Büro- und Gewerbeflächen (Passagen, Ladengeschäfte, Büroeinheiten, Gastronomie, Verwaltung), 5 Quartiersgaragen, sowie diverse Park+Ride, Bike+Ride- und Parkplatzanlagen. Zusätzlich werden diverse Parkeinrichtungen im Auftrag anderer Eigentümer durch die BREPARK GmbH bewirtschaftet. Der Großteil der Liegenschaften befindet sich in zentraler Lage. Es sind aber auch Anfahrtszeiten zu zwei Parkhäusern in Bremen Nord und zwei P+R- Anlage (Bahnhof Burg und Hinterm Sielhof) einzukalkulieren. Die Anfahrten zu den zentral gelegenen Parkhäusern und den P+R-/ B+R-Einrichtungen bzw. Standorten in Bremen Nord werden als einheitliche Grundlage definiert. Als Anlage erhält der Auftragnehmer eine, zum Zeitpunkt der Auftragserteilung, genaue Adressliste der Vertragsstandorte.
Die Ausschreibung beinhaltet die Ausführung von Lieferungen und Leistungen, oftmals kleinen Umfangs, in verschiedenen Liegenschaften des AG. Die Mengenangaben wurden geschätzt und können so wohl positiv wie negativ von den ausgeschriebenen Mengen abweichen. Mehrstöckige Gebäude verfügen in der Regel über Personenaufzüge. Schutzverkleidungen für Materialtransporte o.ä. sind ggf. vorzuhalten. Eventuell benötigte Lagerflächen Ver- und Entsorgungsanschlüsse sind mit dem jeweiligen Projektleiter abzustimmen. Im Normalfall erfolgt die Durchführung der Arbeiten unter Aufrechterhaltung des laufenden Betriebes. Ausführungstermine sind mit dem AG oder dessen Vertreter abzustimmen.

Die Serviceleistungen für das Videosystem umfassen:
- Lieferung von Systemen und Geräten
- Lieferung von Ersatzteilen
- Lieferung von Lizenzen
- Instandsetzungstätigkeiten
- Montage- und Installationstätigkeiten
- Konfigurations- und Inbetriebnahmetätigkeiten

Alle Leistungen erfolgen nach gesonderter Beauftragung durch den AG. Sämtliche Leistungen sind vom AN eigenverantwortlich zu planen und mit dem AG abzustimmen. Zur Erstellung des Angebotes gilt als Grundlage diese Leistungsbeschreibung und das Leistungsverzeichnis.
Grundsätzlich sind sämtliche Leistungen dieser Leistungsbeschreibung im Gesamtangebot einzukalkulieren, sofern dies nicht ausdrücklich anders formuliert ist!
Der AN kann bei der Kalkulation von einer normalen Zugänglichkeit der technischen Anlagen ausgehen. Sämtliche Leistungen sind in enger Abstimmung mit dem AG und nach Maßgabe der Prozesse des Gebäudemanagements zu erbringen.
Sonstige Arbeiten sind immer gesondert mit dem AG abzustimmen und zu terminieren.

## Anlagenübersicht
Zum Leistungsumfang des AN gehört neben den beschriebenen Hauptkomponenten immer der vollständige Anlagenkomplex des Videosystems inkl. der Schnittstelle zu einem Fremdsystemen von Schneider Intercom (Sprechanlage / Intercom-System).
Der AN hat unmittelbar nach Leistungsbeginn innerhalb von 3 Monaten einen Abgleich der Bestandsdaten bzw. eine Bestandsaufnahme der fehlenden Anlagen durchzuführen.

## Inbetriebnahme (Start-Up Phase) - Einmalleistungen
Der Übergang der Regelleistung vom bisherigen Vertragspartner an den neuen Vertragspartner erfolgt innerhalb einer Start-up Phase. Die Start-up Phase beginnt mit dem ersten Tag ab Auftragsbeginn und dauert ca. einen Monat.

Entsprechend den definierten Begriffen sind folgende Leistungen durch den AN zu erbringen:
- Übernehmen aller technischen Anlagen in den einzelnen Gewerken
- Einarbeitung in die Anlagenstruktur und in die Versorgungsbereiche
- Abstimmung und Definition aller Schnittstellen im Gebäudebetrieb
- Übernehmen der Prüfbücher und Aufbau einer geeigneten Dokumentation (IT-gerechte Dokumentation).

Die Einweisung in die einzelnen Anlagen in den Gewerken erfolgt durch die BREPARK bzw. Vertretung durch ein beauftragtes Unternehmen.

Entsprechend dem Anlagenumfang je Gewerk über alle Objekte hat der AN eine Pauschale für diese Leistungen zu kalkulieren. Der AN hat einen detaillierten Einweisungsplan auf Basis der LV Positionen zu erstellen und abzuarbeiten. Es ist der Umfang der Einweisung und die Übernahme der Anlagen zu protokollieren.

Inhalte der Dokumentation zur Objektübernahme sind mindestens:
- Umfang der Begehungen
- Mängel an technischen Anlagen und am Bauwerk
- Anforderungen aus der Gebäudenutzung und Umsetzung
- Stand und Anforderungen der Vermietung und Umsetzung
- Durchführung der Anlagenregelung
- Durchführung der Störungsbeseitigung
- Organisation und Durchführung der Rufbereitschaft
- Einweisung des Mitarbeiterpools.

Dem AG ist nach erfolgter Einweisung und Start-up Phase eine Bestätigung der Übernahme des Anlagenbetriebes inklusive aller Lasten und Pflichten vorzulegen.

Der AN stellt dem AG eine Bescheinigung aus in der er erklärt:
- sich umfassend und ausführlich mit allen technischen Anlagen vertraut gemacht zu haben
- alle Mitarbeiter in den Objekten und einen ausreichenden Teil des Mitarbeiterpools in die Objekt- und Anlagenprozesse intensiv eingewiesen zu haben (schriftliche Einweisungsprotokolle mit mindestens 2 unterzeichnenden Mitarbeitern) und Gefährdungsbeurteilungen durchgeführt zu haben.
- vollumfänglich die für den Anlagenbetrieb erforderliche Sachkunde erlangt zu haben.

Diese Bescheinigung sowie die Protokolle der Abnahme- und Übergabebegehungen ist dem AG vor Objektübernahme vorzulegen. Sollte der AN eine entsprechende Bescheinigung nicht vorlegen, so hat der AG das Recht einen Dritten Sachkundigen mit dem Anlagenbetrieb zu Lasten des AN zu beauftragen bis der AN die erforderliche Bescheinigung vorlegt. Nach Übernahme des Anlagenbetriebes führt der AN den Regelbetrieb der Anlagen eigenständig durch.

## Berichtswesen
Der AN erstattet dem AG sofort nach Kenntnisnahme schriftlich Bericht über folgende Sachverhalte:
- Schäden welche die Leistungspflicht des AN übersteigen.
- Sicherheitsrelevante Informationen
- Beschwerden von Nutzern die ein Handeln des AG erfordern.

Der AN führt ein Prüf- und Betriebsbuch gemäß Anforderungen aus geltenden Vorschriften (z. B. VDS).

Der AN hat darüber hinaus ein Instandhaltungsbuch für sämtliche Anlagen geordnet nach Gebäuden und Gewerken zu führen.

Darin sind mindestens zu dokumentieren:
- durchgeführte Instandsetzungen
- Anlass der jeweiligen Instandsetzung
- Zeitpunkt der Außerbetriebnahme/Inbetriebnahme
- Zeitpunkt der Störmeldung
- Zeitpunkt der Einleitung von Maßnahmen zur Störungsbeseitigung
- Gesamt-Ausfalldauer der Anlage.

Jede Instandhaltungsmaßnahme und Prüfung ist auf einer mit dem AG abgestimmten Instandhaltungs- und Prüfkarte (IHP-Karten) einzutragen. IHP-Karten legt der AN für jede Instandhaltungsrelevante Gesamtanlage an. Die IHP Karten sind vor Ort an den Anlagen anzubringen bzw. angebracht. Die IHP-Karten nehmen mindestens Bezug auf sämtliche VDMA-Ziffern, die für die Instandhaltungsmaßnahmen gegenständlich sind.
Sämtliche Dokumentationen müssen ihren Aussteller erkennen lassen. Die Instandhaltungsbücher sind monatlich zu aktualisieren und bis zum 5ten Werktag des Folgemonats dem AG zur Verfügung zu stellen bzw. vor Ort beim AG strukturiert abzulegen.

Die IHP-Karten werden wie folgt hinterlegt:
- Original beim AG vor Ort
- Duplikat verteilt beim AN

Der AN weist durchgeführte Wartungen und Prüfungen durch einen Wartungs-/Prüfaufkleber an den einzelnen Anlagen nach. Die Wartungs-/Prüfaufkleber werden durch den AG bereitgestellt. Art und Umfang sowie die Örtlichkeit der Anbringung der Aufkleber ist im Vorfeld der Instandhaltungsmaßnahme schriftlich zwischen beiden Parteien abzustimmen. Der Wartungsnachweis ist Grundlage für die Abnahme der Leistung.

## Instandsetzungsmaßnahmen / Reparaturarbeiten
Der AN erhält die Einzelaufträge grundsätzlich schriftlich per E-Mail (ggf. per Post).  Über die Verwendung anfallenden Altmaterials hat der Auftragnehmer die Entscheidung des AG herbeizuführen, soweit der Einzelauftrag keine Regelung enthält. Die Leistungen sind nach den allgemeinen technischen Vertragsbedingungen VOL B DIN 18382 in der jeweils neuesten Fassung auszuführen. Werden bei Aufträgen innerhalb von Brandabschnitten und Fluchtwegen Wanddurchbrüche erstellt, so sind diese nach Beendigung der Leistungen nach DIN 4102 zu verschließen.
Für vom AG angeordnete Stundenlohnarbeiten werden die vereinbarten Stundenverrechnungssätze nach den tatsächlich geleisteten Arbeitszeiten ohne Wegezeiten bezahlt. Der AG behält sich vor die Instandsetzungsmaßnahmen / Reparaturarbeiten an Dritte zu beauftragen. Der AN hat keinen Anspruch auf Beauftragung von Instandsetzungs-/Reparaturleistungen.

## Allgemeine Qualitätsstandards
Der AN muss in der Lage sein alle geforderten Leistungen mit entsprechenden Fachkräften in den einzelnen Gewerken abzuwickeln. Sollten für einige technische Gewerke Nachunternehmer eingesetzt werden,  so ist dies im Angebot kenntlich zu machen bzw. im Vergabegespräch schriftlich anzuzeigen. Die Mitarbeiter müssen die deutsche Sprache mündlich und schriftlich sicher beherrschen.

Die nachfolgenden Eigenschaften werden von den Mitarbeitern des AN erwartet:
- gepflegtes Erscheinungsbild
- Kundenorientiert d.h. freundlich und hilfsbereit
- entsprechende fachliche Qualifikation der notwendigen
Fachrichtung mit einschlägiger Berufserfahrung
(Die Qualifikation ist durch min. 2 vom Hersteller im erforderlichen Umfang geschulte Mitarbeiter nachzuweisen!)

Die nachfolgenden Sachmittel sind für die Aufgaben nötig und sind durch den AN zu stellen:
- Mobiltelefon
- Arbeitskleidung / persönliches Schutzausrüstung (PSA)
- notwendiges Werkzeug
- notwendige Meß-/Prüfgeräte

Die Kosten für die notwendigen Sachmittel sind in die Preise einzukalkulieren.
Die vom AN eingesetzten Mitarbeiter sind in dem jeweiligen Arbeitsgebiet einzuweisen und durch Schulungsmaßnahmen ständig auf dem aktuellen Ausbildungsstand zu halten.
Der AN ist für die Einhaltung der geltenden Gesetze, Vorschriften und Verordnungen sowie Vorgaben und Richtlinien im Rahmen seiner Tätigkeiten verantwortlich.
Weiterhin garantiert der AN die Umsetzung und Einhaltung der gültigen UVV (Unfallverhütungsvorschriften).
Die Anlagen sind grundsätzlich so zu betreiben, dass Ausfallzeiten und die Störungsanfälligkeiten gering gehalten werden.

Wesentliche Prüfkriterien für das Controlling der Serviceleistungen sind:
- visuelle Kontrolle der Anlagen und Anlagenkomponenten
- Funktionskontrolle der Anlagen
- Reaktionszeiten bei Anlagenstörungen überprüfen
- Ausfallzeiten bewerten
- Gründe für Ausfallzeiten/Störungen ermitteln
- Arbeitskleidung der Mitarbeiter (sauber den Vorgaben entsprechend)
- Verhaltensweisen der Mitarbeiter gegenüber AG und Kunden des AG
- Verbrauchsmaterialien Verschleissteile und Geräte/Werkzeuge.

Alle erforderlichen Werkzeuge zur Erbringung der Leistungen sind durch den AN zu stellen und ausreichend zu bevorraten.
Der AN verpflichtet sich alle notwendigen Werkzeuge vorzuhalten, um eine schnelle und qualitativ hochwertige Durchführung der Leistungen zu ermöglichen. Der Transport von Material, Teilen und Werkzeug wird nicht separat vergütet.
Die zur Leistungserbringung erforderlichen Medien (Strom, Wasser, usw.) werden vom AG gestellt.
Unter Verbrauchsmaterialien sind diejenigen Stoffe zu verstehen, die den Anlagen auf Grund des Anlagenbetriebes in regelmäßigen Abständen zugeführt werden müssen, um einen sicheren und/oder verschleissarmen Betrieb zu gewährleisten, hierzu gehören auch Wartungsmaterialien.
Zu den Verbrauchsmaterialien zählen zum Beispiel:

- Verbrauchsmittel bis zu einem Materialeinkaufswert von 50 € (Netto). wie z.B.:
- Reinigungsmittel
- Lösungsmittel
- Korrosionsschutzmittel
- Batterien/Akkus
- Kleinteile bis zu einem Materialeinkaufswert von 50 € (Netto) je
  Stück. z. B. Elektrische  Sicherungen Leuchtmittel in
  Schaltschränken. Tableaus. etc.
- Mindestsortiment gängiger Verbindungselemente (Schrauben etc.)

Achtung:
Die Kosten sind mit den angebotenen Preisen für die technische Betreuung der einzelnen Anlagen je Gewerk, sofern Wartungsarbeiten durch den AN zu leisten sind, abgegolten.

Nicht enthalten sind die Kosten für:
- Ersatzteile und sonstige Materialien

Materialkosten bzw. Ersatzteile ab 50 € (Netto) für Instandsetzungsleistungen/Reparaturen werden nach vorherigem Einreichen und Prüfen durch den AG nach den üblichen Einkaufspreisen gesondert abgerechnet. Ersatzteile sind durch den AN als Originalteile zu stellen. Ist deren Beschaffung nicht möglich, dürfen nur gleichwertige Anlagenteile in Abstimmung mit dem Objektmanagement bzw. AG verwendet werden. Eine Ersatzteilhaltung für Notfälle muss gewährleistet sein.
Die Kosten werden im Rahmen der Instandsetzung gesondert mit dem AG abgerechnet. Ausgenommen sind Ersatzteile mit einem Wert von bis zu 50 € (Netto) je Ersatz-/Kleinteil. Leuchtmittel werden vom AG beschafft.
Die schriftliche Zustimmung des AG ist erforderlich bei einem Austausch von Ersatzteilen und Materialien pro Gegenstand im Gesamtwert von mehr als 100 € (Netto).

## Entsorgung
Der AN übernimmt und verantwortet die vollständige und ordnungsgemäße Entsorgung der eingesetzten Ersatzteile, Verschleissteile, Hilfsstoffe und Verbrauchsmaterialien. Sofern erforderlich übergibt der AN dem AG entsprechende Entsorgungsnachweise.

## Informationen zum technischen Netzwerk
Für den Betrieb der technischen Gewerke betreibt die BREPARK ein technisches Netzwerk. Der Auftragnehmer hat sich im Rahmen von technischen Anforderungen mit dem seitens der BREPARK beauftragten Betreiber des Netzwerkes intensiv abzustimmen und die anerkannten Regeln des Betriebs von Netzwerkendgeräten in einer IT-Netzinfrastruktur zu beachten und einzuhalten.
Die systembezogenen Daten sind auf dem von der BREPARK bereitgestellten Massenspeicher vollständig bzw. zumindest parallel abzulegen. Netzwerkspezifische Einstellungen (Virenschutz, V-LAN-Strukturen,
Benutzerstrukturen, Einwahlmöglichkeiten über VPN-Tunnel, etc.) an den Gewerken bezogenen Systemen sind unterstützen und nach Vorgabe durch die BREPARK umzusetzen, insofern die Funktion gewährleistet bleibt.

## Remotezugang
Dem AN werden zur Remoteunterstützung und Fernwartung zwei VPN-Zugänge und zwei Lizenzen der beim AG eingesetzten Fernwartungssoftware zur Verfügung gestellt. Weitere Zugänge und Lizenzen können vom AG bei Kostenübernahme durch den AN bereitgestellt.
Alternativ zum VPN-Zugang kann eine dedizierte Standleitung, die über eine Firewall abgesichert wird, bereitgestellt werden. Die Kosten für den alternativen Zugang sind durch den AN zu tragen.

## Software- / Firmware-Updates
Updates deren Arbeiten den Geschäftsbetrieb zwischen 06:00 - 22:00 Uhr stören, sind außerhalb der genannten Zeiten und nur nach Absprache mit dem AG durchzuführen, der auch das Datum und den Zeitraum für die Arbeiten vorgibt. Diese Besonderheit ist mit einzukalkulieren.

## Erreichbarkeiten
Der AN hat die folgenden Erreichbarkeiten sicherzustellen:
- Annahme von Störungen mit normaler Priorität
  Werktags (Mo.-Fr.) von 08:00 bis 16:30 Uhr (8x5,
  telefonisch oder Email)

## Reaktionszeiten
Die Einleitung qualifizierter Maßnahmen erfolgt:

- Werktags innerhalb von 24 Stunden vor Ort (Werktags, Mo.-Fr. von 08:00
  bis 16:30 Uhr)
- für Fehler die im Rahmen der Inspektion/Wartung festgestellt und vom
  AG zur Instandsetzung/Reparatur freigegeben wurde.
- bei Meldung von Störungen mit normaler Priorität durch den AG.
-
Die Kosten für die Sicherstellung der Reaktionszeiten an Werktagen zwischen 08:00 und 16:30 Uhr ist bei der Kalkulation im Positionspreis zu berücksichtigen.

## Folgen bei Ergebnisverfehlungen
Der AG ist berechtigt geeignete und erforderliche Maßnahmen selbst durchzuführen oder durch Dritte durchführen zu lassen, wenn eine vertraglich geschuldete Leistung oder ein geschuldetes Ergebnis verfehlt wurde oder eine Ergebnisverfehlung unmittelbar bevorsteht und dadurch der Geschäftsbetrieb der Gebäudenutzer beeinträchtigt wird, es sei denn, die Beeinträchtigung ist unerheblich.
Die dafür entstehenden Kosten gehen zu Lasten des AN.

## Verfehlen von Reaktionszeiten und Ausfallzeiten
Bei Überschreitung der maximalen Reaktionszeit oder maximalen Ausfalldauer einer Anlage hat der AG das Recht, die für den Monat der Ergebnisverfehlung geschuldete Vergütung um bis zu 10 % zu kürzen.
Der AG entscheidet über die konkrete Höhe nach billigem Ermessen gemäß § 315 I BGB.
Eine Kürzung der Vergütung kann für jeden Monat nur 1-mal je Anlagenart (2. Ebene der DIN 276) verlangt werden. Eine Kürzung der Vergütung kann nicht verlangt werden, sofern der AN nachweist, dass die Nichteinhaltung der Reaktions- und Ausfallzeiten durch einen Umstand verursacht wurde, der nicht durch ihn oder seine Erfüllungsgehilfen zu vertreten ist.
Sofern die Voraussetzungen für die Geltendmachung einer Kürzung der Vergütung vorliegen, hat der AG dem AN bis spätestens 30 Tage nach Rechnungsstellung der erbrachten Leistung mitzuteilen, ob er von der Möglichkeit der Kürzung Gebrauch macht.
Sofern der AN nachweist, dass die vereinbarten Reaktions- und Ausfallzeiten aufgrund der technischen Auslegung der Anlagen nicht eingehalten werden können, hat er dem AG im Rahmen des monatlichen Berichtswesens Vorschläge zur Anlagenoptimierung zu unterbreiten.
Werden mehr als 2 mal innerhalb von 6 Monaten die zu erreichenden Ergebnisse, insbesondere die Reaktionszeiten, verfehlt und der Gebäude-/Mieterbetrieb hierdurch beeinträchtigt und werden keine geeigneten Maßnahmen zur Sicherstellung der zukünftigen Ergebniserreichung durch den AN zur Genehmigung vorgeschlagen, ist der AG zur Kündigung des Vertrages mit einer Frist von 3 Monaten berechtigt.

## 00 BREPARK / Jahresvertrag Videosystem

### Bereich 01 Instandsetzung

*Hinweis: Leistungen Instandsetzung*
Die Leistungen der Instandsetzung umfassen alle
Maßnahmen, die ausgeführt werden, um die geforderte
Funktion der Betrachtungseinheit und deren
Einrichtungen und Geräte wieder herzustellen. Dazu gehören die Fehleranalyse, Fehlerbeseitigung, Demontage/Montage, Einrichtung/Konfiguration,  Funktionsprüfung, Abnahme und Rückmeldung.

#### Abschnitt 01.01 Videoserver

*Hinweis: Leistungen Instandsetzung*
Die Leistungen der Instandsetzung umfassen alle
Maßnahmen, die ausgeführt werden, um die geforderte
Funktion der Betrachtungseinheit und deren
Einrichtungen und Geräte wieder herzustellen. Dazu gehören die Fehleranalyse, Fehlerbeseitigung, Demontage/Montage, Einrichtung/Konfiguration,  Funktionsprüfung, Abnahme und Rückmeldung.

**01.01.1 Video-Server Midi-Tower**
Bestehend aus:

1 x Gehäuse ATX Midi-Tower
 FrontAnschlüsse:
 2x USB 3.1 Gen1 (vertikal)
 2x Audio Klinke (Line-out, Mic)
 2x 5.25"
 2x 3.5"
 Intern:
 1x 2.5"
 2x 3.5" oder 2x 2.5" SSD
 1x 3.5" HDD
 Abmessungen:
 B 180mm x H 435 mm x T 430mm
 ab 2x HDD 80mm Lüfter erforderlich!
1 x Netzteil ATX 450 Wat, 80 plus Bronze (24x7)
 120mm Lüfter
 24/7 Ready
 80 plus Bronze
 230V (200240V)
 ActivePFC,
 inkl. 6pin (2x3) PCIeGrafikkartenanschluss
 inkl. Stromkabel 1,8m
1 x Mainboard Sockel 1700, DDR5, vPro
 Business Motherboard Series
 24/7 Ready
 ImageStable
 Supports Intel vPro. incl. Hardware TPM 2.0 Chip ·
 Socket LGA1700 Intel processors (14th Gen)
 Intel Q670 Chipset
 4x DDR5 PC5600, nonECC, max. 128 GB
 4x SATA 6Gb/s port(s) with RAID 0, 1, 5, 10
 2x M.2 Socket 3, with Key-M (SATA or PCIe mode)
 2x PCIe 3.0/2.0 x16,
 2x PCIe 3.0/2.0 x1,
 1x M.2 Socket 1 with E key for WiFi/BT devices
 LAN Intel I219LM GbELAN on Board
 Intel HD Graphics Controller integrated in CPU
 4x Displays simultaneously
 Connection:
 2x USB3.0, 2x USB3.2
 1x RJ45, 4x DP
 optional: 2x COM (serial), 1x LPT (parallel)
1 x CPU Intel Core i7-14700T / LGA1700
 8 Performance-Cores. Up to 5.4 GHz
 12 Efficiency-Cores. Up to 4.2 GHz
 14th Gen Intel Core Processor
 Coffee Lake Refresh
 LGA1700, (5.4) GHz
 28 MB L2 und 33 MB L3 Cache
 DDR5 (max. 128 GB)
 vPro
 Intel UHD Graphics 770 (1600 MHz)
 65 Watt TDP
 Tray w/o CPUcooler
1 x Lüfter für CPU S1700, <= 95 Watt Silent (CEV)
2 x RAM 32 GB DDR5 (Gesamt: 64 GB RAM)
 unbuffered
 PC5600
1 x DVD+/-RW/R Laufwerk SATA, Bulk BLACK
 Multinorm DoubleLayer SerialATA DVD±Brenner
2 x SSD 480 GB, Intel D3 S4510, (24x7)
 Enterprise SSD für Server und Workstations
 24/7 Ready
 Read max. 560 MB/s
 Write max. 490 MB/s
 Random Read max. 95K IOPS
 Random Write max. 18K IOPS
 Endurance Rating (Lifetime Writes) 1.2PBW
2 x HDD 4 TB, SATA-3, (24x7)
 Enterprise HDD für Server und Workstations
 24/7 Ready
1 x SSD im Raid Level 1 - Verbund (Mirroring)
1 x HDD im Raid Level 1 - Verbund (Mirroring)
1 x BOOT-Partitionierung auf SSD 100 % (480 GB)
1 x DATEN-Partitionierung auf HDD 100 % (4 TB)
1 x Mouse USB black
1 x Keyboard DE USB schwarz
1 x MS Windows 11 Pro 64-bit OEM Lizenz DE
1 x MS Windows 11 Pro, 64Bit, Recovery DVD
1 x 60 Monate Garantie inkl. 24 Stunden Vor-Ort Service
 60 Monate Garantie mit Vor-Ort Service
 24 Stunden Vor-Ort-Service am nächsten Werktag
 Medieneinbehalt bei Datenträger defekt
Alle Komponenten des Systems müssen für den 24x7 Betrieb geeignet sein.

oder vergleichbar

angebotener Hersteller:
  --------------------------------------------------

angebotenes Modell:
  --------------------------------------------------
Menge: 2,000 Stck

**01.01.2 Video-Server 19" Rack, 4HE**
Bestehend aus:

1 x Gehäuse Chenbro 19" RM42300-C / 4HE
  19" 4U/ HE Chassis w/o PSU
 geringe Einbautiefe
 Farbe: schwarz
 2x 3.5" und 6x 5.25" external
 4x 3.5" HDD internal
 (option: Backplanes)
 7x FullHeight (max. 250 mm length)
 FrontConncection: 2x USB 3.2 Gen1
 Measurement: B 430 mm x H 176 mm x T 445 mm
 Option: Lockable Frontdoor, Dust filter
2 x Lüfter Gehäuse Industrie 80x80x25mm (AVC)
 24x7 Ready
1 x Chenbro RM423 Lüftergitter
1 x Chenbro 5.25" Backplane 5-in-3 SAS/SATA 6G
 Backplane 5in3
 Von 3x 5.25" zu 5x 3.5"/2.5"
 Nimmt maximal fünf Laufwerke auf!
 Belegt 3x 5.25" Einbauschächte.
1 x Chenbro RM423 two doors bezel
 Frontblende abschließbar
 2x Türen
1 x Chenbro RM423/422 Teleskopschienen
 Schienenlänge: 50 cm Holmabstand (min.): 52 cm
 Holmabstand (max.): 74 cm
1 x Netzteil ATX 750 Wat, 80 plus Gold (24x7)
 Full Modular
 120mm Lüfter
 24/7 Ready
 80 plus Gold
 230V (200240V)
 ActivePFC
 6pin (2x3) PCIeGrafikkartenanschluss
 inkl. Stromkabel 1,8m
1 x Mainboard Sockel 1700, DDR5, vPro
 Industry Motherboard Series
 24/7 Ready
 Board Available up to 09/2029
 Socket LGA1700 for Intel CPU‘s (12-14th Gen)
 Xeon E21xx, E22xx, Core i3, i5, i7, i9 (max. 95W)
 Chipsatz Intel® R680E Chipset
 4x DDR5 PC4800, UB, max 128 GB
 Supports ECC
 4x Serial ATA III (6GBit/s), AHCI, RAID 0/1/5/10
 2x M.2 KeyM for PCIebased NVMe SSD (PCIex4)
 M.2 2230 KeyE for PCIe/USBbased WLAN/BT
 Slots: 1x PCIe 3.0 x16, 1x PCIe 3.0 x16 @ x4,
 1x PCIe 3.0 x1, 2x PCIe 3.0 x8 2x PCI
 (32Bit, 33 MHz, Rev. 2.3)
 1x LAN Intel i219LM with 10/100/1000 MBit/s
 2x LAN Intel i225LM with 10/100/1000/2500 MBit/s
 Conncetion rear: 4x USB 2.0, 2x USB 3.2
 Gen1, 2x USB 3.2 Gen2 (Type A), 2x RJ45,
 4x DP,
 Option: 2x COM, 1x LPT
1 x CPU Intel Core i7-14700T / LGA1700
 8 Performance-Cores. Up to 5.4 GHz
 12 Efficiency-Cores. Up to 4.2 GHz
 14th Gen Intel Core Processor
 Coffee Lake Refresh
 LGA1700, (5.4) GHz
 28 MB L2 und 33 MB L3 Cache
 DDR5 (max. 128 GB)
 vPro
 Intel UHD Graphics 770 (1600 MHz)
 65 Watt TDP
 Tray w/o CPUcooler
1 x Lüfter für CPU S1700, <= 95 Watt Silent (CEV)
4 x RAM 16 GB DDR5 (Gesamt: 64 GB RAM)
 unbuffered
 PC5600
1 x DVD+/-RW/R Laufwerk Slim 12.7mm, SATA, Bulk BLACK
 Slim SerialATA DVD±Brenner mit Blende
2 x SSD 480 GB, Intel D3 S4510, (24x7)
 Enterprise SSD für Server und Workstations
 24/7 Ready
 Read max. 560 MB/s
 Write max. 490 MB/s
 Random Read max. 95K IOPS
 Random Write max. 18K IOPS
 Endurance Rating (Lifetime Writes) 1.2PBW
2 x HDD 4 TB, SATA-3, (24x7)
 Enterprise HDD für Server und Workstations
 24/7 Ready
1 x SSD im Raid Level 1 - Verbund (Mirroring)
1 x HDD im Raid Level 1 - Verbund (Mirroring)
1 x BOOT-Partitionierung auf SSD 100 % (480 GB)
1 x DATEN-Partitionierung auf HDD 100 % (4 TB)
1 x Mouse USB black
1 x Keyboard DE USB schwarz
1 x MS Windows 11 Pro 64-bit OEM Lizenz DE
1 x MS Windows 11 Pro, 64Bit, Recovery DVD
1 x 60 Monate Garantie inkl. 24 Stunden Vor-Ort Service
 60 Monate Garantie mit Vor-Ort Service
 24 Stunden Vor-Ort-Service am nächsten Werktag
 Medieneinbehalt bei Datenträger defekt
Alle Komponenten des Systems müssen für den 24x7 Betrieb geeignet sein.

oder vergleichbar

angebotener Hersteller:
  --------------------------------------------------

angebotenes Modell:
  --------------------------------------------------
Menge: 1,000 Stck

**01.01.3 SSD-Festplatte 2.5" 240GB**
für den 24x7 Betrieb in Server und Workstation
Menge: 2,000 Stck

**01.01.4 SSD-Festplatte 2.5" 480GB**
für den 24x7 Betrieb in Server und Workstation
Menge: 3,000 Stck

**01.01.5 SSD-Festplatte 2.5" 960GB**
für den 24x7 Betrieb in Server und Workstation
Menge: 3,000 Stck

**01.01.6 SSD-Festplatte 2.5" 1.92 TB**
für den 24x7 Betrieb in Server und Workstation
Menge: 1,000 Stck

**01.01.7 HDD-Festplatte 3.5" 2.0 TB, SATA3**
für den 24x7 Betrieb in Server und Workstation
Menge: 5,000 Stck

**01.01.8 HDD-Festplatte 3.5" 4.0 TB, SATA3**
für den 24x7 Betrieb in Server und Workstation
Menge: 3,000 Stck

**01.01.9 HDD-Festplatte 3.5" 8.0 TB, SATA3**
für den 24x7 Betrieb in Server und Workstation
Menge: 1,000 Stck

**01.01.10 HDD-Festplatte 3.5" 16.0 TB, SATA3**
für den 24x7 Betrieb in Server und Workstation
Menge: 1,000 Stck

**01.01.11 LCD/TFT 22" Monitor**
Bildschirmdiagonale: 22"
Max. Auflösung: 1920 x 1080
Sichtwinkel (H/V): 170°/160°
2x BNC, HDMI, VGA
3D-Combifilter
55,88cm mit Schutzglas
Eingebaute Lautsprecher
Stromversorgung: 230V AC
Menge: 2,000 Stck

**01.01.12 Tastatur-Maus-Set**
Spritzwassergeschützt
Leises Tippen
Strapazierfähige Tasten
Anpassbare Tastaturhöhe
3-Tasten-Maus mit Rad
optische Maus
USB, deutsch
Menge: 3,000 Stck

#### Abschnitt 01.02 Videokameras und Encoder

*Hinweis: Leistungen Instandsetzung*
Die Leistungen der Instandsetzung umfassen alle
Maßnahmen, die ausgeführt werden, um die geforderte
Funktion der Betrachtungseinheit und deren
Einrichtungen und Geräte wieder herzustellen. Dazu gehören die Fehleranalyse, Fehlerbeseitigung, Demontage/Montage, Einrichtung/Konfiguration,  Funktionsprüfung, Abnahme und Rückmeldung.

**01.02.1 Analoge Dome-Kamera IP 66**
1/3" 1,3MP CMOS Tag/Nacht Fix Dome Kamera
Electronic Day/Night Funktion
Hohe Auflösung von 1000TVL/1280H
Lichtempfindlichkeit 0,05 Lux bei F1,4/50 IRE (Farbe)
3,3x optischer Zoom (3 - 10 mm)
SSNR IV 2D+3D Noise Filter, Defog Funktion
Pelco-C (Coaxitron) Kamerasteuerung
Vandalismus geschützt
Outdoor, IP66
Videoausgang: Coaxial
Stromversorgung: 12VDC/24VAC

oder vergleichbar

angebotener Hersteller:
  --------------------------------------------------

angebotenes Modell:
  --------------------------------------------------
Menge: 3,000 Stck

**01.02.2 Video-Encoder 1-Kanal**
Hersteller: AXIS
Typ: Q7411

oder vergleichbar

angebotener Hersteller:
  --------------------------------------------------

angebotenes Modell:
  --------------------------------------------------
Menge: 2,000 Stck

**01.02.3 Video-Encoder 4-Kanal**
Hersteller: AXIS
Typ: Q7424-R Mk II

oder vergleichbar

angebotener Hersteller:
  --------------------------------------------------

angebotenes Modell:
  --------------------------------------------------
Menge: 1,000 Stck

**01.02.4 Video-Encoder 4-Kanal**
Hersteller: AXIS
Typ: P7224

oder vergleichbar

angebotener Hersteller:
  --------------------------------------------------

angebotenes Modell:
  --------------------------------------------------
Menge: 3,000 Stck

**01.02.5 Video-Encoder 16-Kanal**
Hersteller: AXIS
Typ: P7216

oder vergleichbar

angebotener Hersteller:
  --------------------------------------------------

angebotenes Modell:
  --------------------------------------------------
Menge: 1,000 Stck

**01.02.6 Video-Encoder-Chassis 19" / 1HE**
Hersteller: AXIS
Typ: 291 1U

oder vergleichbar

angebotener Hersteller:
  --------------------------------------------------

angebotenes Modell:
  --------------------------------------------------
Menge: 1,000 Stck

**01.02.7 Video-Encoder-Chassis 19" / 5HE**
Hersteller: AXIS
Typ: Q7920

oder vergleichbar

angebotener Hersteller:
  --------------------------------------------------

angebotenes Modell:
  --------------------------------------------------
Menge: 1,000 Stck

**01.02.8 Video-Encoder-Blade 4-Kanal**
Hersteller: AXIS
Typ: P7224

oder vergleichbar

angebotener Hersteller:
  --------------------------------------------------

angebotenes Modell:
  --------------------------------------------------
Menge: 1,000 Stck

**01.02.9 Video-Encoder-Blade 4-Kanal**
Hersteller: AXIS
Typ:  Q7414

oder vergleichbar

angebotener Hersteller:
  --------------------------------------------------

angebotenes Modell:
  --------------------------------------------------
Menge: 1,000 Stck

**01.02.10 Video-Encoder-Blade 6-Kanal**
Hersteller: AXIS
Typ: Q7436

oder vergleichbar

angebotener Hersteller:
  --------------------------------------------------

angebotenes Modell:
  --------------------------------------------------
Menge: 1,000 Stck

**01.02.11 Netzwerk-Dome-Kamera 1280p / 2,8-12mm**
1/2,8" Netzwerk Dome, Fix, Tag/Nacht, 1920x1280, H.265, 2,8-12mm, Infrarot, IP67, IK10

Referenzmodel: Hanwha Vision XNV-6080R

oder vergleichbar

angebotener Hersteller:
  --------------------------------------------------

angebotenes Modell:
  --------------------------------------------------
Menge: 3,000 Stck

**01.02.12 Netzwerk-Bullet-Kamera 1280p / 2,8-12mm**
1/2,8" Netzwerk Bullet Kamera, Tag/Nacht, 1920x1280, H.265, 2,8-12mm, Infrarot, IP67, IK10

Referenzmodel: Hanwha Vision XNO-6080R

oder vergleichbar

angebotener Hersteller:
  --------------------------------------------------

angebotenes Modell:
  --------------------------------------------------
Menge: 2,000 Stck

**01.02.13 Netzwerk-IR-Dome-Kamera 2160p WDR**
1/1,8" Netzwerk IR Dome, Fix, Tag/Nacht, 2,8-8,4mm, H.265, WDR, 3840x2160, IK10+, IP6K9K

Referenzmodel: Hanwha Vision XNV-9082R

oder vergleichbar

angebotener Hersteller:
  --------------------------------------------------

angebotenes Modell:
  --------------------------------------------------
Menge: 1,000 Stck

**01.02.14 Netzwerk-Bullet-Kamera 2160p WDR Infrarot**
Netzwerk Bullet Kamera, AI Analyse, Tag/Nacht, 3840x2160, 4,4-9,3mm, Infrarot, IP67

Referenzmodel: Hanwha Vision XNO-9083R

oder vergleichbar

angebotener Hersteller:
  --------------------------------------------------

angebotenes Modell:
  --------------------------------------------------
Menge: 1,000 Stck

**01.02.15 Analoge-AHD-Dome-Kamera 1080p Infrarot**
1/2,8" AHD Dome, Fix, Tag/Nacht, 3,2-10mm, WDR, 1920x1080, Infrarot

Referenzmodel: Hanwha Vision HCD-6080R

oder vergleichbar

angebotener Hersteller:
  --------------------------------------------------

angebotenes Modell:
  --------------------------------------------------
Menge: 5,000 Stck

**01.02.16 Analoge-AHD-Bullet-Dome-Kamera 1080p Infrarot**
1/2,8" AHD Kamera, Bullet, Tag/Nacht, 3,2-10mm, Infrarot, 1920x1080, WDR, IP66, IK10

Referenzmodel: Hanwha Vision HCO-6080R

oder vergleichbar

angebotener Hersteller:
  --------------------------------------------------

angebotenes Modell:
  --------------------------------------------------
Menge: 3,000 Stck

**01.02.17 Netzwerk-Fisheye-Dome-Kamera 3008p**
Netzwerk Fix Dome Kamera, AI, Tag/Nacht, 3008x3008, Wisenet 7, 1,08mm, FishEye, PoE, 12VDC, IP66

Referenzmodel: Hanwha Vision XNF-9013RV

oder vergleichbar

angebotener Hersteller:
  --------------------------------------------------

angebotenes Modell:
  --------------------------------------------------
Menge: 2,000 Stck

**01.02.18 Netzwerk-E/A-Audio-Modul**
Hersteller: AXIS
Typ: P8221

oder vergleichbar

angebotener Hersteller:
  --------------------------------------------------

angebotenes Modell:
  --------------------------------------------------
Menge: 2,000 Stck

#### Abschnitt 01.03 Sonstiges / Zubehör

*Hinweis: Leistungen Instandsetzung*
Die Leistungen der Instandsetzung umfassen alle
Maßnahmen, die ausgeführt werden, um die geforderte
Funktion der Betrachtungseinheit und deren
Einrichtungen und Geräte wieder herzustellen. Dazu gehören die Fehleranalyse, Fehlerbeseitigung, Demontage/Montage, Einrichtung/Konfiguration,  Funktionsprüfung, Abnahme und Rückmeldung.

**01.03.1 Netzteil 12VDC 12W**
Eingangsspan.:  230V AC
Ausgangsspan.:  12V DC
Leistung:  12W
DC-Hohlstecker
Kunststoffgehäuse
Für Innenraumbetrieb
Menge: 4,000 Stck

**01.03.2 Netzteil 12VDC 60W**
Eingangsspan.: 230V AC
Ausgangsspan.: 12V DC
Leistung: 60W
DC-Hohlstecker
Kunststoffgehäuse
Für Innenraumbetrieb
Menge: 7,000 Stck

**01.03.3 Netzteil 24VDC 10 W**
Eingangssp.:  230V AC
Ausgangssp.:  24V DC
Leistung:  10W
DC-Hohlstecker
Kunststoffgehäuse
für Innenraumbetrieb
Menge: 4,000 Stck

**01.03.4 Netzteil 24VAC 48W**
Eingangsspan.:  230V AC
Ausgangsspan.:  24V AC
Leistung: 48W
DC-Hohlstecker
Kunststoffgehäuse
Für Innenraumbetrieb
Menge: 9,000 Stck

**01.03.5 Netzteil 24VDC 60 W**
Eingangssp.:  230V AC
Ausgangssp.:  24V DC
Leistung:  60W
DC-Hohlstecker
Kunststoffgehäuse
für Innenraumbetrieb
Menge: 3,000 Stck

**01.03.6 PoE für Netzwerkkamera**
PoE für 1 Kamera bis 15,4W
Stromversorgung:  AC 230V
Menge: 4,000 Stck

**01.03.7 PoE+ für Netzwerkkamera**
PoE+ für 1 Kamera bis 25,5W
Stromversorgung:  AC 230V
Menge: 2,000 Stck

**01.03.8 PoE++ für Netzwerkkamera**
PoE++ für 1 Kamera bis 51W
Stromversorgung:  AC 230V
Menge: 2,000 Stck

**01.03.9 Magnetkontakt mit Aufbaugehäuse VdS B**
Anschlusskabel 4x0,14 mm² mit gleichfarbig isolierten
Adern
Anschlusskabel für LSA-Plus-Anschlusstechnik geeignet
Kabeldurchmesser 4 mm
Menge: 7,000 Stck

**01.03.10 Rolltorkontakt VdS B**
Anschlusskabel: 4x0,14 mm²
Schutzart: IP 67
Abmessungen Magnet (BxHxT) 66x40x35 mm
Abmessungen Kontakt (BxHxT) 146x16,5x50 mm
Menge: 5,000 Stck

**01.03.11 Riegelkontakt mit Anschlusskabel VdS C**
Die Ruhestellung bzw. der Schaltpunkt lässt sich im
eingebauten Zustand variabel einstellen
Hebelverlängerung ist variable kürzbar.
Anschlusskabel : 6m - 2x 0,14mm²
Menge: 2,000 Stck

**01.03.12 Relais 12V 1-fach Hutschiene**
Menge: 2,000 Stck

**01.03.13 Relais 24V 1-fach Hutschiene**
Menge: 6,000 Stck

**01.03.14 Relais 230V 1-fach Hutschiene**
Menge: 5,000 Stck

**01.03.15 Koppelrelais 1x Wechsler 230V Hutschiene**
Nennspannung: 24V DC
Bemessungsleistung: 0,5W
Anzahl der Kontakte: 1 Wechsler
Max. Schaltleist. AC1: 2000VA
Nennspannung: 250V
Max. Schaltspannung: 400V
Menge: 3,000 Stck

**01.03.16 Koppelrelais 2x Wechsler 230V Hutschiene**
Nennspannung: 24V DC
Bemessungsleistung: 0,5W
Anzahl der Kontakte: 2 Wechsler
Max. Schaltleist. AC1: 2000VA
Nennspannung: 250V
Max. Schaltspannung: 400V
Menge: 3,000 Stck

**01.03.17 BTR NETCOM Industry IP67 V1 metal bulkhead**
Flansch mit Bajonettverschluss nach Norm ISO/IEC 24702 und IEC 61076-3-106 Var. 1

Hersteller: Metz Connect
Artikelnummer: 1401013300ME

oder vergleichbar

angebotener Hersteller:
  --------------------------------------------------

angebotenes Modell:
  --------------------------------------------------
Menge: 4,000 Stck

**01.03.18 BTR NETCOM Industry IP67 V1 metal plug housing**
Steckergehäuse mit Bajonettverschluss nach Norm ISO/IEC 24702 und IEC 61076-3-106 Var. 1

Hersteller: Metz Connect
Artikelnummer: 1401015000ME

oder vergleichbar

angebotener Hersteller:
  --------------------------------------------------

angebotenes Modell:
  --------------------------------------------------
Menge: 4,000 Stck

**01.03.19 BTR NETCOM Industry IP67 V1 metal plug housing bend protectet**
Steckergehäuse mit Bajonettverschluss nach Norm ISO/IEC 24702 und IEC 61076-3-106 Var. 1

Hersteller: Metz Connect
Artikelnummer: 1401025000ME

oder vergleichbar

angebotener Hersteller:
  --------------------------------------------------

angebotenes Modell:
  --------------------------------------------------
Menge: 4,000 Stck

**01.03.20 BTR NETCOM Industry IP67 V1 bulkhead protective cap**
hohe Schutzart auch im nicht gesteckten Zustand durch dichte IP67-Schutzkappe
Brennbarkeitsklasse nach UL 94V-0

Hersteller: Metz Connect
Artikelnummer: 4250184114314

oder vergleichbar

angebotener Hersteller:
  --------------------------------------------------

angebotenes Modell:
  --------------------------------------------------
Menge: 8,000 Stck

**01.03.21 BTR NETCOM Industry IP67 V1 plug protective cap**
hohe Schutzart auch im nicht gesteckten Zustand durch dichte IP67-Schutzkappe
Brennbarkeitsklasse nach UL 94V-0

Hersteller: Metz Connect
Artikelnummer: 4250184114192

oder vergleichbar

angebotener Hersteller:
  --------------------------------------------------

angebotenes Modell:
  --------------------------------------------------
Menge: 8,000 Stck

**01.03.22 BTR NETCOM E-DAT Industry IP67 V1 2 Port metal outlet**
Anschlussdosen IP67 bieten flexible Anschlussmöglichkeiten für Netzwerke im industriellen Umfeld
2 Port komplett mit Flanschabdeckungen und Kabelverschraubungen
mit den Abgangsrichtungen gerade nach unten (bei Kabelzuführung von oben) oder Abgangsrichtung nach rechts (bei Kabelzuführung von oben)
Metallflansch mit Bajonett-Verschluss nach Norm ISO/IEC 24702 und IEC 61076-3-106 Var. 1
unbestückt, ohne Einsätze
für Wand- und Bodenmontage
Aluminium-Gehäuse aus AL-Si 12
robuste Pulverbeschichtung in RAL 7001
Maße 2 Port: 124 x 78 x 57 mm (ohne Berücksichtigung der Flansche und Verschraubungen)
passende Einsätze: E-DAT Industry RJ45 field jack insert (T568A, T568B oder Profinet), E-DAT Industry RJ45 coupler insert, E-DAT Industry USB coupler insert, OpDAT Industry SC-RJ/2SC adapter insert oder OpDAT Industry LC-D adapter insert

Hersteller: Metz Connect
Artikelnummer: 4250184116479

oder vergleichbar

angebotener Hersteller:
  --------------------------------------------------

angebotenes Modell:
  --------------------------------------------------
Menge: 2,000 Stck

**01.03.23 AXIS T91A47 Masthalterung**
inklusive Montagezubehör

oder vergleichbar

angebotener Hersteller:
  --------------------------------------------------

angebotenes Modell:
  --------------------------------------------------
Menge: 2,000 Stck

**01.03.24 AXIS T94R01B Eckhalterung**
inklusive Montagezubehör

oder vergleichbar

angebotener Hersteller:
  --------------------------------------------------

angebotenes Modell:
  --------------------------------------------------
Menge: 2,000 Stck

**01.03.25 AXIS T91D67 Masthalterung**
inklusive Montagezubehör

oder vergleichbar

angebotener Hersteller:
  --------------------------------------------------

angebotenes Modell:
  --------------------------------------------------
Menge: 2,000 Stck

**01.03.26 AXIS T98A17-VE Überwachungsgehäuse**
bestückt mit:

- AXIS Mast-/Wand- oder Eckhalterung
- AXIS elektrisches Sicherheits-Set B 230 V
Wechselstrom
- Stromversorgung DIN CP-D 12/2, 1 25 W
- Kabelverschraubung A M20 (5 Stück)
- Kabelverschraubung A M25 (5 Stück)
- Cable Gland M20x1.5, RJ45 (5 Stück)

oder vergleichbar

angebotener Hersteller:
  --------------------------------------------------

angebotenes Modell:
  --------------------------------------------------
Menge: 1,000 Stck

**01.03.27 Hanwha Vision SBP-150CMI Deckenhalterung**
Deckenhalterung, Aluminium, weiß, kompatibel u. a. mit SBP-120HMW/140HMW/160HMW1

Referenzmodel: Hanwha Vision SBP-150CMI

oder vergleichbar

angebotener Hersteller:
  --------------------------------------------------

angebotenes Modell:
  --------------------------------------------------
Menge: 3,000 Stck

**01.03.28 Hanwha Vision SBP-300CMI Deckenhalterung**
Deckenhalterung, Aluminium, weiß, kompatibel u. a. mit SBP-120HMW/140HMW/160HMW1

Referenzmodel: Hanwha Vision SBP-300CMI

oder vergleichbar

angebotener Hersteller:
  --------------------------------------------------

angebotenes Modell:
  --------------------------------------------------
Menge: 3,000 Stck

**01.03.29 Hanwha Vision SBP-160HMW1 Deckenhalterung**
Deckenhalterung, Aluminium, weiß,

Referenzmodel: Hanwha Vision SBP-160HMW1

oder vergleichbar

angebotener Hersteller:
  --------------------------------------------------

angebotenes Modell:
  --------------------------------------------------
Menge: 5,000 Stck

**01.03.30 Hanwha Vision SBP-300PMW2 Masthalterung**
Masthalterung, Aluminium, weiß kompatibel mit TNO-7180RLP

Referenzmodel: Hanwha Vision SBP-300PMW2

oder vergleichbar

angebotener Hersteller:
  --------------------------------------------------

angebotenes Modell:
  --------------------------------------------------
Menge: 2,000 Stck

**01.03.31 Hanwha Vision SBP-300BW1 Wandhalterung**
Wandhalterung für die obere Befestigung für TNO-7180RLP

Referenzmodel: Hanwha Vision SBP-300BW1

oder vergleichbar

angebotener Hersteller:
  --------------------------------------------------

angebotenes Modell:
  --------------------------------------------------
Menge: 6,000 Stck

**01.03.32 Hanwha Vision SBP-300HM6 Flanschplatte**
Flanschplatte für Hänge Montage, für Hanwha Vision Domes, Aluminium, Elfenbein

Referenzmodel: Hanwha Vision SBP-300HM6

oder vergleichbar

angebotener Hersteller:
  --------------------------------------------------

angebotenes Modell:
  --------------------------------------------------
Menge: 9,000 Stck

**01.03.33 Hanwha Vision SBP-303PM Mastmontageset**
Mastmontageset, für Hanwha Techwin Wärmebildkameras, Außen, Innen, Stahl, Weiß

Referenzmodel: Hanwha Vision SBP-303PM

oder vergleichbar

angebotener Hersteller:
  --------------------------------------------------

angebotenes Modell:
  --------------------------------------------------
Menge: 4,000 Stck

**01.03.34 Hanwha Vision SBP-300WMW1 Wandmontagearm**
Wandmontagearm, für Hanwha Techwin Domes, Aluminium, weiß

Referenzmodel: Hanwha Vision SBP-300WMW1

oder vergleichbar

angebotener Hersteller:
  --------------------------------------------------

angebotenes Modell:
  --------------------------------------------------
Menge: 3,000 Stck

### Bereich 02 Software / Lizenzen

*Hinweis: Leistungen Software und Lizenzen*
Die Positionen der Softwareprodukte und Lizenzen beinhalten die Lieferung und Installation der jeweiligen Produkte.
Bei einem Upgrade (Änderung einer Lizenz auf eine höherwertige Konfiguration oder Version) ist die Funktion der Software inkl. Lieferung, Installation, Konfiguration, Inbetriebnahme, Abnahme und Rückmeldung zu gewährleisten.

#### Abschnitt 02.01 Software Basis

*Hinweis: Leistungen Software und Lizenzen*
Die Positionen der Softwareprodukte und Lizenzen beinhalten die Lieferung und Installation der jeweiligen Produkte.
Bei einem Upgrade (Änderung einer Lizenz auf eine höherwertige Konfiguration oder Version) ist die Funktion der Software inkl. Lieferung, Installation, Konfiguration, Inbetriebnahme, Abnahme und Rückmeldung zu gewährleisten.

**02.01.1 CamIQ ESD Package**
(USB-Dongle für elektronische Distribution)
Menge: 6,000 Stck

**02.01.2 CamlQ 9.x Satellite**
(inkl. 0 Kamera Lizenzen und
5 Client Verbindungen)
Menge: 3,000 Stck

**02.01.3 CamlQ 9.x Enterprise**
(inkl. 0 Kamera Lizenzen)
Menge: 2,000 Stck

#### Abschnitt 02.02 Software Erweiterungen

*Hinweis: Leistungen Software und Lizenzen*
Die Positionen der Softwareprodukte und Lizenzen beinhalten die Lieferung und Installation der jeweiligen Produkte.
Bei einem Upgrade (Änderung einer Lizenz auf eine höherwertige Konfiguration oder Version) ist die Funktion der Software inkl. Lieferung, Installation, Konfiguration, Inbetriebnahme, Abnahme und Rückmeldung zu gewährleisten.

**02.02.1 CamlQ Satellite Cameras+1**
(1 zusätzliche Kamera Lizenz)
Menge: 13,000 Stck

**02.02.2 CamlQ Satellite Client Connections+1**
(1 zusätzliche Clientverbindungs-Lizenz)
Menge: 11,000 Stck

**02.02.3 CamlQ Satellite AI Analytics +1**
inkl. Detection, People Counting, Direction Detection
(1 zusätzliche AI Analytics Lizenz)
Menge: 6,000 Stck

**02.02.4 CamlQ Satellite POS/ATM Interface+1**
(1 zusätzliche Schnittstellen Lizenz)
Menge: 1,000 Stck

**02.02.5 CamlQ Satellite Failover Option**
(1 zusätzliche Failover/Monitoring Lizenz)
Menge: 2,000 Stck

**02.02.6 CamlQ Satellite Monitoring Option**
(1 zusätzliche Failover/Monitoring Lizenz)
Menge: 2,000 Stck

**02.02.7 CamlQ Enterprise Camera Add-on+1**
(1 zusätzliche Kamera Lizenz)
Menge: 12,000 Stck

**02.02.8 CamlQ Enterprise RS232 (API/SDK) Interface**
(1 zusätzliche Schnittstellen Lizenz)
Menge: 2,000 Stck

**02.02.9 CamlQ Enterprise TCP/IP (API/SDK) Interface**
(1 zusätzliche Schnittstellen Lizenz)
Menge: 2,000 Stck

**02.02.10 CamlQ Enterprise Monitor Wall / Decoder Interface**
(1 zusätzliche Schnittstellen Lizenz)
Menge: 2,000 Stck

#### Abschnitt 02.03 Software Updates (SUS)

*Hinweis: Leistungen Software und Lizenzen*
Die Positionen der Softwareprodukte und Lizenzen beinhalten die Lieferung und Installation der jeweiligen Produkte.
Bei einem Upgrade (Änderung einer Lizenz auf eine höherwertige Konfiguration oder Version) ist die Funktion der Software inkl. Lieferung, Installation, Konfiguration, Inbetriebnahme, Abnahme und Rückmeldung zu gewährleisten.

**02.03.1 CamlQ 9.x Satellite - Update von Satellite 8.x**
Update von Satellite 8.x auf 9.x
(nur Server-Update,
ohne Kamera Lizenz)
Menge: 4,000 Stck

**02.03.2 CamlQ 9.x Satellite - Update von Satellite 7.x oder älter**
Update von Satellite 7.x oder älter auf 9.x
(nur Server-Update,
ohne Kamera Lizenz)
Menge: 1,000 Stck

**02.03.3 CamlQ 9.x Satellite - Kamera-Update von Satellite 8.x**
Kamera-Update von Satellite 8.x auf 9.x
(nur Kamera-Update,
ohne Server Lizenz)
Menge: 506,000 Stck

**02.03.4 CamlQ 9.x Satellite - Kamera-Update von Satellite 7.x oder älter**
Kamera-Update von Satellite 9.x oder älter auf 7.x
(nur Kamera-Update,
ohne Server Lizenz)
Menge: 1,000 Stck

**02.03.5 CamlQ 9.x Satellite - Connection-Update von Satellite 8.x**
Connection-Update von Satellite 8.x auf 9.x
(nur Connection-Update,
ohne Server und ohne Kamera Lizenz)
Menge: 29,000 Stck

**02.03.6 CamlQ 9.x Satellite - Connection-Update von Satellite 7.x oder älter**
Connection-Update von Satellite 7.x oder älter auf 9.x
(nur Connection-Update,
ohne Server und ohne Kamera Lizenz)
Menge: 1,000 Stck

**02.03.7 CamlQ 9.x Satellite - Enterprise Addon-Update von Satellite 8.x**
Menge: 506,000 Stck

**02.03.8 CamlQ 9.x Enterprise - Update von Enterprise 8.x**
Update von Enterprise 8.x auf 9.x
(nur Server-Update,
ohne Modul-/Interface-Lizenzen)
Menge: 2,000 Stck

**02.03.9 CamlQ 9.x Enterprise - Module-/Interface-Update von Enterprise 8.x**
Update von Enterprise Module/Interface 8.x auf 9.x
(nur Module/Interface-Update,
ohne Enterprise-Lizenz)
Menge: 5,000 Stck

#### Abschnitt 02.04 Software Wartung (SMA)

*Hinweis: Leistungen Software Wartung (SMA)*
Die Positionen der Softwarewartung (SMA) beinhalten die Lieferung und Installation der jeweilig aktuellesten Version des jeweiligen Software- oder Lizenzprodukts.
Bei einem Upgrade (Änderung einer Software und/oder Lizenz auf eine höherwertige Version) ist die Funktion der Software inkl. Lieferung, Installation, Konfiguration, Inbetriebnahme, Abnahme und Rückmeldung zu gewährleisten.

**02.04.1 SMA für CamIQ Satellite Server**
Server-SMA von Satellite
(nur Server, ohne Kamera-Lizenzen)
SMA für 12 Monate
Menge: 21,000 Stck

**02.04.2 SMA für CamIQ Satellite Kamera**
Kamera-SMA von Satellite
(nur Kamera-Lizenz, ohne Server)
SMA für 12 Monate
Menge: 506,000 Stck

**02.04.3 SMA für CamIQ Satellite Connection**
Connection-SMA von Satellite
(nur Connection, ohne Server)
SMA für 12 Monate
Menge: 30,000 Stck

**02.04.4 SMA für CamIQ Satellite Enterprise Addon**
Enterprise Addon-SMA von Satellite
(nur Addon, ohne Server)
SMA für 12 Monate
Menge: 1,000 Stck

**02.04.5 SMA für CamIQ Enterprise**
Client-SMA von Enterprise
(nur Enterprise, ohne Module)
SMA für 12 Monate
Menge: 2,000 Stck

**02.04.6 SMA für CamIQ Enterprise Module/Interfaces**
Module-/Interfaces-SMA von Enterprise
(nur Modul/Interface [Monitor Wall, Decoder Interface, RS232 API/SDK, TCP/IP API/SDK], ohne Enterprise)
SMA für 12 Monate
Menge: 5,000 Stck

### Bereich 03 Sonstiges

#### Abschnitt 03.01 Stundenlohnarbeiten

*Hinweis: Leistungen Stundenlohnarbeiten*
Die nachfolgend anzugebenden Kosten für angeordnete Stundenlohnarbeiten sind als feste Stundenverrechnungssätze (EUR/Arbeitsstunden) gem. § 16 VOL/B anzubieten. In ihnen sind unaufgegliedert die Lohn- und Gehaltskosten und Gemeinkostenanteile einschließlich der Sozialkassenbeiträge und vermögenswirksamen Leistungen sowie Lohn- und Gehaltsnebenkosten enthalten.

Zuschläge für Nacht-, Sonntags- und Feiertagsarbeit sind nicht in die Verrechnungssätze einzubeziehen, sondern gegebenenfalls gesondert auszuweisen. Wegezeiten werden nicht vergütet.

Sämtliche Stundenlohnarbeiten dürfen nur nach ausdrücklicher Aufforderung des Auftraggebers
ausgeführt werden. Sie sind auf einem Stundennachweiszettel detailliert mit Namensangabe und Berufsgruppe zu erfassen.

Die Stundennachweiszettel sind dem Auftraggeber, jeweils vom vorhergehenden Tage, zur Anerkennung vorzulegen.
Der Bieter erklärt durch seine Unterschrift unter das Angebot, dass die Verrechnungssätze unter Beachtung der preisrechtlichen Vorschriften ermittelt wurden und unabhängig von der Anzahl der abzurechnenden Stunden gelten. Die Stundensätze gelten für alle Liegenschaften.

Um Zugang zu den Liegenschaften zu erhalten, hat sich der jeweilige Mitarbeiter der AN beim zuständigen Ansprechpartner des AG persönlich anzumelden und den Schlüssel für die jeweilige Liegenschaft abzuholen. Der Schlüssel ist nach Abschluss der Arbeiten beim Ansprechpartner wieder abzugeben. Die Schlüssel Ausgabe und Rücknahme werden vom AG protokolliert. Bei Schlüsselverlust haftet der AN.

**03.01.1 Auftragshandling**
Pauschale je Standort / Auftrag
beinhaltete Leistungen:
- Fahrtkostenpauschale
- Schlüsselabholung beim AG
- Schlüsselrückgabe beim AG
- Dokumentation
Menge: 60,000 Stck

**03.01.2 Monteur**
Stunden eines Monteurs für unvorhergesehene Arbeiten, Einzelauftrag oder Sonderaufgaben auf stundenbasierter Abrechnungsbasis.
Menge: 90,000 Std.

**03.01.3 Helfer**
Stunden eines Helfers für unvorhergesehene Arbeiten

Werden keine Helfer beschäftigt, ist der
Facharbeiterlohn (Monteur) anzubieten.
Menge: 30,000 Std.

**03.01.4 Auszubildender**
Stunden eines Auszubildenden für unvorhergesehene Arbeiten

Werden keine Auszubildenden beschäftigt, ist der
Facharbeiterlohn (Monteur) anzubieten.
Menge: 15,000 Std.

**03.01.5 Video-Systemtechniker**
Stunden eines Video-Systemtechnikers für unvorhergesehene Arbeiten, Einzelauftrag oder Sonderaufgaben auf stundenbasierter Abrechnungsbasis.
Menge: 96,000 Std

**03.01.6 Programmierer Videotechnik**
Stunden eines Programmieres für Sonderprogrammierung im Videosystem auf stundenbasierter Abrechnungsbasis.
Menge: 12,000 Std

*Hinweis: Zuschläge für:*
Zuschläge für:

Feiertage: '....................................................' %
von '....................................................' h
bis '....................................................' h

Feiertage: '....................................................' %
von '....................................................' h
bis '....................................................' h

Sonntage '....................................................' %
von '....................................................' h
bis '....................................................' h

Sonntage: '....................................................' %
von '....................................................' h
bis '....................................................' h

Samstage: '....................................................' %
von '....................................................' h
bis '....................................................' h

Samstage: '....................................................' %
von '....................................................' h
bis '....................................................' h

'....................................................' :
'....................................................' %
von '....................................................' h
bis '....................................................' h

'....................................................' :
'....................................................' %
von '....................................................' h
bis '....................................................' h

Bei Nichteintrag von Zuschlägen können Stundenlohnarbeiten, egal zu welchen Zeiten sie erbracht werden, nur mit dem einfachen Stundenlohnsatz in Rechnung gestellt und vergütet werden.

#### Abschnitt 03.02 Materialzuschläge

**03.02.1 Material bis 500,00 Euro/netto**
*** Pauschalposition
Prozentualer Zuschlag auf den Materialeinkaufspreis
für Artikel, die nicht im LV enthalten sind, bis zu
einer
Summe aller (der) Materialeinkaufsnettowerte von bis
zu 500,00 Euro/netto pro erteiltem Auftrag.
Für die Berechnung des EPs ist ein Materialeinkauf
von 500,00 Euro/netto festgelegt.

Prozentualer Aufschlag
des Bieters: '....................................................' %
(vom Bieter einzutragen)

Der EP ergibt sich aus dem Materialeinkaufspreis
zuzüglich dem Aufschlag des Bieters.
Bei Rechnungslegung ist der tatsächliche
Materialeinkaufspreis in Ansatz zu bringen und
dem AG die Zweitschrift der Materialrechnung
einzureichen.
Menge: 1,000 psch

**03.02.2 Material bis 2.500,00 Euro/netto**
*** Pauschalposition
Prozentualer Zuschlag auf den Materialeinkaufspreis
für Artikel, die nicht im LV enthalten sind, bis zu
einer
Summe aller (der) Materialeinkaufsnettowerte von bis
zu 2.500,00 Euro/netto pro erteiltem Auftrag.
Für die Berechnung des EPs ist ein Materialeinkauf
von 2.500,00 Euro/netto festgelegt.

Prozentualer Aufschlag
des Bieters: '....................................................' %
(vom Bieter einzutragen)

Der EP ergibt sich aus dem Materialeinkaufspreis
zuzüglich dem Aufschlag des Bieters.
Bei Rechnungslegung ist der tatsächliche
Materialeinkaufspreis in Ansatz zu bringen und
dem AG die Zweitschrift der Materialrechnung
einzureichen.
Menge: 1,000 psch
